# FIS_Neubau Sanitärkiosk
Angebotsaufforderung (GAEB DA XML 3.3, DA83)
Projekt: 636 FIS_Neubau Sanitärkiosk
Währung: EUR
Erstellt mit: G&W CALIFORNIA PRO, CALIFORNIA PRO V13.2.06, 20.03.2026

## Zusätzlicher Text
|  | Leistungsverzeichnis |
| --- | --- |
| Gewerk / Los: | Los 4 - Vorhangfassade |
|  | 12_HB2026_PreK410 |
| Bauvorhaben: | Modernisierung Freizeitinfrastruktur am Seestrand Senftenberg - Neubau Sanitärkiosk |
| Bauort: | Am Stadthafen, 01968 Senftenberg |
| Bauherr: | Zweckverband Lausitzer Seenland Brandenburg / Straße zur Südsee 1, 01968 Senftenberg |
| Planung und Bauleitung: |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 |
| Ansprechpartner: | Hauptstraße 22 / 01454 Radeberg / / Herr Bergstein / Herr Kersten (ZV LSB) |
| Angebotsabgabe: | 13. April 2026, 13:45Uhr |
| Ausführungszeitraum: | 25.05.2026 - 14.08.2026 |
| Bieter: | Ausschreibender: |
| ungeprüfte Angebotssumme inkl. MwSt: | geprüfte Angebotssumme inkl. MwSt: |
| EUR ................................................................... | EUR ................................................................. |
| .............................................................................. | .............................................................................. |
| Ort, Datum, Stempel und Unterschrift | Ort, Datum, Stempel und Unterschrift |

## Baubeschreibung
Baubeschreibung

1. Lage
Der Zweckverband Lausitzer Seenland Brandenburg plant in unmittelbarer Umgebung des Stadthafens Senftenberg die weitere touristische Entwicklung der Seestrandbereiche, u.a. mit Umgestaltung bzw. Modernisierung des westlichen (‚Seestrand Senftenberg West‘) Strandabschnittes, hier „Westmole“ genannt.
Untergrund  :  Flaches Gelände
Geländehöhe  :  OKG ca.= 101,54m ü.NN
Windlastzone  :  2
Geländekategorie  :
Gebäudehöhe über Gelände:  OKFFB = 101,58m ü.NN

2. Baugelände
Der Gebäudeneubau gliedert sich in den Hauptfunktionsbereich am Seestrand Senftenberg West ein. Die weitreichend gestaltete Anlage wird durch den Strandbereich, den bestehenden Spielplatz mit elf blau geformten EPDM-Hügeln und einer Vielzahl an Bestandsgehölzen geprägt. Der Baustandort des Sanitärgebäudes mit Imbissversorgung ist in unmittelbarer Nähe zum bestehenden Wegenetz, zwischen seeumlaufenden Radweg und Gehweg am Spielplatz, zu verorten.
Die Exposition des Geländes kann als nahezu eben mit einem leichten Gefälle zum Seestrand wahrgenommen werden.

3. Baugrund
Am 31.03.2025 wurde ein Baugrundgutachten vorgelegt. Folgende Aussagen mit Relevanz für den Hochbau wurden getroffen:
- stark wechselhafte Baugrundverhältnisse, bestehend aus enggestuften Sanden der Bodengruppe SE und ausgeprägt plastische Schluffe der Bodengruppe UA anstehen -> schwach durchlässig; Austauschbodenschichten ggf. in einer Lagenstärke von 0,30 m vorsehen
- Sande der Bodengruppen SW, SU und SU*, Kiese der Bodengruppe GE sowie Tone der Bodengruppen TA und TM -> durchlässig bis stark durchlässig
- keine erhöhten Gehalte an Schadstoffen
- Frostzone II -> Frosteindringtiefe von 1.30 m
- Angabe von Bemessungskenngrößen für Gründungskörper Gebäude
- ergänzende Setzungsberechnungen werden empfohlen
- Wasserhaltungsarbeiten einplanen
- Baumaßnahme möglichst in regenarmer Jahreszeit durchführen.

4. Kurzbeschreibung Architektur

Ein extensives Gründach ist von den Flachdachrändern abgesetzt und mit einer Attika eingefasst. Die Entwässerung erfolgt mittels Gefälledämmung in eine einzelne offene Dachrinne auf der Nordseite. Dort sind auch die beiden Fallrohre angeschlossen, verdeckt durch die Vorgehängte Hinterlüftete Fassade (VHF).
Als Intensivbegrünung wurde ein „Naturdach“ mit einer mittleren Höhe von 200 mm gewählt.

Die Deckenplatte kragt auf der Südseite in Gebäudelänge aus und bietet einen durchgehenden Regen- und Sonnenschutz. Müll- und Flaschensammler sind in der vorbauenden, brüstungshohen Ablage integriert. An der Nordseite ist eine Strom- und Wasserentnahmestelle für Veranstaltungen in der Fassade integriert.

Für die VHF wurde eine stoßsichere HPL-Fassadenplatte gewählt, die durch lineare Fräsungen eine unregelmäßige horizontale Schalungs-/Lamellenstruktur erhalten wird.

5. Kurzbeschreibung Tragwerksplanung

Dachkonstruktion:
- Flachdach als Stb.- Decke mit einseitiger Auskragung.
- ohne thermische Trennung (Gebäude unbeheizt).

Außenwände:
- Tragende Wände Kalksandsteinmauerwerk D = 17.5 cm.
- um den Hausanschlußraum als Porenbeton-Mauerwerk D=24 cm
  Anmerkungen:
1) Ausbildung mit zusätzlichen Stb.-Stützen an den hinteren Gebäudeecken.
2) Verankerung der geplanten Fassade an einer geeigneten Unterkonstruktion,

Innenwände:
- Tragende Wände Kalksandsteinmauerwerk D = 17.5 cm (bzw. 11.5 cm)
- Teilbereich Kühlzelle in Porenbetonmauerwerk D = 24 cm
- Anordnung von Stahlbeton-Zugstützen in den Wandecken unter der nicht auskragenden Decke

Gründung:
- Gründung mit Stahlbetonbodenplatte (mind. H=20 cm) und umlaufender Frostschürze
- auf tragfähig hergestellten Unterbau nach Vorgaben im o.a. Baugrundgutachten

Aussteifung:
Der geplante Anbau ist durch Stahlbetondeckenscheiben und Wandscheiben in ausreichender Anzahl ausgesteift.

6. Kurzbeschreibung Technische Gebäudeausstattung

Für die TGA gelten im Bereich der Sanitäranlagen die Anforderungen einer vandalensicheren Ausführung. Die Beheizung des Objektes entfällt und die Warmwasserbereitung soll im behindertengerechten WC und der Küche dezentral erfolgen. Die WC sind über Außenwandeinheiten zu belüften. Für den Kioskbereich sind bauseits nur die HLSE-Anschlüsse gem. Ausstattungsplan vorzubereiten und für die Küchenabluft über Dach nur der Lüftungsanschluss.
Neue Hausanschlüsse Elektro und Telekommunikation müssen beantragt und von den Netzbetreibern hergestellt werden.

Wir empfehlen vor Angebotsabgabe eine Besichtigung des Objekts bzw. eine Einsichtnahme in die Planungsunterlagen des Architekten.

## Los 04 Vorgeh. h.l.F: 12_HB2026_PreK410
Datum: 20.03.2026

*Hinweis: ZTV - Vorgehängte hinterlüftete Fassaden*
Zusätzliche Technische Vertragsbedingungen
Vorgehängte hinterlüftete Fassaden

1  Grundlagen
Für die Leistungen dieses Gewerks gelten die VOB Teil C, insbesondere ATV DIN 18351 Vorgehängte Hinterlüftete Fassaden, und die Allgemein Anerkannten Regeln der Technik.

Ergänzend hierzu gelten die Regelwerke der nachstehend genannten Herausgeber in der zum Zeitpunkt der Ausführung gültigen Fassung als Grundlage von Kalkulation und Arbeitsausführung:
- AGI: Arbeitsgemeinschaft Industriebau e. V.,
- BAF: Bundesverband Ausbau und Fassade im ZDB,
- bauforumstahl e. V.,
- BDZ: Holzbau Deutschland Bund Deutscher Zimmermeister,
- BFS: Bundesausschuss Farbe und Sachwertschutz e. V.,
- BIV: Bundesinnungsverband des Glaserhandwerks,
- Bundesverband der Deutschen Ziegelindustrie e. V.,
- DAfStb: Deutscher Ausschuss für Stahlbeton e. V.,
- DBV: Deutscher Beton- und Bautechnik-Verein e. V.,
- Deutsche Bauchemie e. V.,
- DGUV: Deutsche Gesetzliche Unfallversicherung e. V.,
- DNV: Deutscher Naturwerkstein-Verband e. V.,
- FDB: Fachvereinigung Deutscher Betonfertigteilbau e. V.,
- FVHF: Fachverband Baustoffe und Bauteile für vorgehängte hinterlüftete Fassaden e. V.,
- GSB International e. V.,
- IFBS: Internationaler Verband für den Metallleichtbau e. V.,
- IVD: Industrieverband Dichtstoffe e. V.,
- RAL: Deutsches Institut für Gütesicherung und Kennzeichnung e. V.,
- RAL: Gütegemeinschaft Fenster, Fassaden und Haustüren e. V.,
- VFF: Verband Fenster + Fassade.

2  Vorbereitung und Planung
Innerhalb von 10 Tagen nach Auftragserhalt, in jedem Fall jedoch rechtzeitig vor Materialdisposition und Ausführungsbeginn, wird der AN dem AG unaufgefordert den Teil seiner späteren Dokumentation übergeben, aus dem alle bauaufsichtlichen Zulassungen, Prüfzeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen, insbesondere von Winkeltoleranzen, ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Tragrüstungen (mit Ausnahme von Traggerüsten der Klasse B nach DIN EN 12812), Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Vor Beginn der Arbeiten ist vom AN eine Werkstatt- und Montageplanung zu erstellen und dem AG vor Ausführung zur Prüfung und Freigabe vorzulegen. Bestandteil der Werkstatt- und Montageplanung des AN sind u. a.:
- statische Bemessung der gesamten Fassadenkonstruktion unter Berücksichtigung der auftretenden Windlasten einschließlich der Unterkonstruktionen und Befestigungselemente,
- Nachweise statischer, brandschutz-, schallschutz-, wärmeschutz- und sicherheitstechnischer Art,
- Umsetzung des GEG-Nachweis und Vermeidung von Wärmebrücken,
- Fugen- und Verlegeplan,
- ggf. Bohrungen zur Verlegungen von bauseitigen ELT-Anschlüssen für außenseitigen Sonnenschutz unter Berücksichtigung des Wärmeschutzes und der Winddichtigkeit,
- Herstellen von Anschlüssen und Anarbeitungen an Einbauten und Sonnenschutz,
- Festlegung und Darstellung von in Einbauorten sichtbarer Befestigungspunkten,
- Einbau/Integration von Sonnenschutzelementen, soweit vorhanden,
- Ausarbeitung von Detaillösungen für den Einbau von Insektenschutzgittern, Hinterlüftung, Abwässerung,
- Abstimmungen mit dem AG hinsichtlich der Befestigungspunkte für Gerüst-/Dauergerüstanker.

Im Rahmen der Werkstatt- und Montageplanung erstellt der AN prüffähige statische Berechnungen für alle Konstruktionen und Verankerungen. Diese sind rechtzeitig vor Ausführungsbeginn beim Prüfingenieur einzureichen.

3  Ausführung und Konstruktion
3.1  Allgemeine Hinweise
Grundlage für Planung, Bemessung und Ausführung vorgehängter, hinterlüfeter Fassaden ist die DIN 18516 in aktueller Fassung.

Grundsätzlich ist als Dämmung hydrophobierte Mineralwolle zu verwenden, die mit wärmegedämmten Tellerdübeln zu befestigen ist. Die Montage erfolgt nach den Richtlinien der Hersteller. An den Gebäudeecken ist nach statischen Erfordernissen die Anzahl der Dübel zu erhöhen. Im Spitzwasserbereich ist Perimeterdämmung einzubauen. Bei offenen Fugen ist die Wärmedämmung mit einem schwarzen Vlies kaschiert einzubauen.

Es sind nur Produkte mit mindestens 10-jähriger Nachkaufgarantie des Plattenherstellers für Material, Design und Farbe zulässig. Besteht keine Nachkaufgarantie, stellt der AN dem AG zu Bauende kostenfrei mindestens 5 St bzw. mindestens 8,00 m2 Fassadenplatten für eventuelle Reparaturen zur Verfügung.

Sichtbare Stoßfugen umlaufender Bekleidungen sind auf Gehrung herzustellen, soweit nichteine andere Ausführung vorgesehen ist.

Die Hinterlüftung der Konstruktion ist über die gesamte Fläche zu gewährleisten. Die Luftschichtdicke ist zu bemessen. An Zu- und Abluftöffnungen (z. B. im Sockel- und Attikabereich) sind z. B. Lochgitter als Kleintier- und Insektenschutz unter Berücksichtigung des erforderlichen freien Lüftungsquerschnittes einzubauen.

Kommen Verbundplatten (z. B. Metall zusammen mit anderen Werkstoffen) zum Einsatz, muss deren Verwendbarkeit in dieser Zusammensetzung nachgewiesen werden. Es sind hierfür zusätzlich Laborwerte anzugeben und Referenzobjekte zu benennen.

3.2  Fugen/Anschlüsse/Abdichtungen
Eckausbildungen, die sich auf der Baustelle nicht mit der notwendigen Ausführungsqualität herstellen lassen, sind mit thermisch vorgeformten Teilen auszuführen. Auf die Verträglichkeit der Dichtstoffe, Dichtungsbahnen und Dichtprofile untereinander ist zwingend zu achten.

Dichtstoffe müssen in ihren Eigenschaften dem Verwendungszweck entsprechen (DIN 18540). Die Beständigkeit der Dichtungsmassen gegen Witterungseinflüsse, Öl, Benzin, Chemikalien, insbesondere aktives Chlor, Ozon, UV-Strahlung und Alterungsverhalten ist zu gewährleisten.

3.3  Befestigungs-, Verankerungs- und Verbindungsmittel
Bei der Anordnung der notwendigen Verankerungen und Konsolen ist zwingend darauf zu achten, dass Dichtungsbahnen nicht durchdrungen werden.

3.4  Brandschutz
Bei der Planung und Ausführung sind die Brandschutzanforderungen an hinterlüftete Fassaden zu beachten und bei Erfordernis entsprechende horizontale Brandsperren anzuordnen. Sind diese in der auftraggeberseitigen Planung abweichend von baurechtlichen Regelwerken nicht vorgesehen, so meldet der AN hiergegen Bedenken an und bietet dem AG unaufgefordert die entsprechenden Brandsperren zur Mehrvergütung an.

3.5  Plattenwerkstoffe
Zu verwenden sind nur durchgefärbte Plattenwerkstoffe ohne nachbeschichtete Plattenkanten, soweit nicht anders beschrieben.

Unter Berücksichtigung der Einbausituation, des verwendeten Plattenwerkstoffes und der äußeren Einflüsse (Feuchte) legt der AN eine Gebrauchsklasse nach DIN EN 335 fest zum Schutz gegen Veralgung der Oberfläche.

*Hinweis: ZTV Metallbau-/Schlosserarbeiten*
Zusätzliche Technische Vertragsbedingungen
Metallbau-/Schlosserarbeiten

1  Grundlagen
Für die Leistungen dieses Gewerks gelten die VOB Teil C, insbesondere ATV DIN 18360 Metallbauarbeiten, und die Allgemein Anerkannten Regeln der Technik.

Ergänzend hierzu gelten die Regelwerke der nachstehend genannten Herausgeber in der zum Zeitpunkt der Ausführung gültigen Fassung als Grundlage von Kalkulation und Arbeitsausführung:
- AGI: Arbeitsgemeinschaft Industriebau e. V.,
- BAS.T: Bundesverband Antriebs- und Steuerungstechnik. Tore e. V.,
- bauforumstahl e. V.,
- BFS: Bundesausschuss Farbe und Sachwertschutz e. V.,
- BIV: Bundesinnungsverband des Glaserhandwerks,
- BVM: Bundesverband Metall - Vereinigung Deutscher Metallhandwerke,
- DASt: Deutscher Ausschuss für Stahlbau,
- DGfdB: Deutsche Gesellschaft für das Badewesen e. V.,
- DGUV: Deutsche Gesetzliche Unfallversicherung e. V.,
- DVS: Deutscher Verband für Schweißen und verwandte Verfahren e. V.,
- IFBS: Internationaler Verband für den Metallleichtbau e. V.,
- Institut Feuerverzinken GmbH, Industrieverband Feuerverzinken e. V.,
- ISER: Informationsstelle Edelstahl Rostfrei,
- RAL: Deutsches Institut für Gütesicherung und Kennzeichnung e. V.,
- RAL: Gütegemeinschaft Fenster, Fassaden und Haustüren e. V.,
- ttz: Industrieverband Tore Türen Zargen e. V.,
- VdS Schadenverhütung GmbH,
- VFF: Verband Fenster + Fassade.

2  Vorbereitung und Planung
Innerhalb von 10 Tagen nach Auftragserhalt, in jedem Fall jedoch rechtzeitig vor Materialdisposition und Ausführungsbeginn, wird der AN dem AG unaufgefordert den Teil seiner späteren Dokumentation übergeben, aus dem alle bauaufsichtlichen Zulassungen, Prüfzeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen, insbesondere von Winkeltoleranzen, ist der Auftraggeber unverzüglich zu verständigen.

Der AN plant eigenverantwortlich seinen baustelleninternen Arbeitsablauf. Hieraus folgernd sind alle eventuellen bauablaufbedingten Aufwendungen für Hebezeuge, Mobilkraneinsätze, Provisorien, Unterstützungen, Tragrüstungen, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Vor Beginn der Arbeiten ist vom AN eine Werkstatt- und Montageplanung zu erstellen und dem AG vor Ausführung zur Prüfung und Freigabe vorzulegen. Bestandteil der Werkstatt- und Montageplanung des AN sind u. a.:
- statische Nachweise aller Bauteile, Verbindungen, Befestigungsmittel einschließlich Werkzeichnungen und Prüfzeugnissen, unter Berücksichtigung möglicher auftretender Verformungen und Spannungen durch Stoß und thermischen Belastungen,
- Einplanen von Dehnungs- und Montagestößen in ausreichender Zahl, damit eine geräuschlose und ungehinderte Bewegung der Elemente untereinander und gegen den Baukörper gewährleistet ist,
- Anschluss- und Auflagerpunkte zur Aufnahme der nötige Längenausdehnung,
- statische Bemessung von Glasstärken, -arten und -zwischenlagern,
- Nachweise statischer, brandschutz-, schallschutz-, wärmeschutz- und sicherheitstechnischer Art,
- prüffähige statische Berechnungen für alle Konstruktionen und Verankerungen zum rechtzeitigen Einreichen vor Ausführungsbeginn beim Prüfingenieur.

Wärmedämmstoffe stellen keinen zulässigen Befestigungsuntergrund dar. Sollen Befestigungen durch Wärmedämmstoffe erfolgen, so sind diese mit entsprechenden Abstandhaltern zu hinterlegen. Der AN stimmt in diesem Fall die hierfür zulässigen Materialien mit dem AG ab, um Wärmebrücken zu vermeiden.

Soweit nicht anderweitig abweichend beschrieben, sind für beheizte Bereiche Isolierverglasungen mit Ug < 1,10 w/m2K mit verbessertem Randverbund vorzusehen.

Werden vom AG Dimensionierungen genannt, so sind diese als gestalterischer Vorschlag oder als Kalkulationsgrundlage zu verstehen und durch den AN nach Auftragserhalt prüffähig nachzuweisen. Sofern die Berechnungen des AN andere Dimensionierungen ergeben, als die Gestaltungsvorschläge des AG vorsehen, ist der AG hierüber rechtzeitig vor Arbeitsausführung schriftlich in Kenntnis zu setzen.

Ist dem AN bekannt, dass von ihm zu erstellende Konstruktionen nachfolgend bauseitig brandschutzbeschichtet werden, so stimmt er unaufgefordert die von ihm eingesetzte Korrosionsschutzbeschichtung/Grundierung auf das nachfolgende bauseitige Brandschutzbeschichtungssystem ab.

3  Ausführung und Konstruktion
3.1  Allgemeine Hinweise
Der AN übergibt dem AG für alle am Bauvorhaben tätigen Mitarbeiter personenbezogene Schweißbefähigungsnachweise. Soweit der AN Arbeiten an tragenden Bauteilen ausführt, muss sein Betrieb für diese Arbeiten nach EN 1090-1 zertifiziert sein. Der AN übergibt den entsprechenden Nachweis hierüber unaufgefordert innerhalb 10 Tagen nach Auftragserhalt an den AG.

Alle notwendigen Schmiede-, Bohr- und Schweißarbeiten an später verzinkten Bauteilen sind grundsätzlich vor dem Verzinken auszuführen. Sind Druckentlastungsbohrungen später verzinkter Bauteile nicht unsichtbar, d. h. bspw. unterseitig von Handläufen, auszuführen, so sind diese mit dem AG abzustimmen.

Alle Konstruktionen sind so weitgehend im Betrieb des AN herzustellen, wie es übliche Lkw-Transportkapazitäten zulassen. Baustellenschweißungen sind ebenso wie Verbindungselemente (Kopfplatten, Bolzen etc.) auf das unvermeidliche Minimum zu reduzieren. Dies gilt insbesondere für feuerverzinkte Konstruktionen, an denen nachträgliche Schweißarbeiten auf das unumgängliche Minimum zu reduzieren sind.

3.2  Abdeckungen/Gitterroste
Gitterroste sind grundsätzlich allseitig in umlaufenden Winkelrahmen, die fest mit der Bauwerkskonstruktion verankert sind, aufzulagern.

Sind an anderer Stelle keine abweichenden Angaben getätigt, so sind Gitterroste und Abdeckungen mindestens für folgende Lasten zu bemessen:
- 5,0 kN Einzellast für alle Bereich mit Fußgängerverkehr, z. B. Balkone,
- 10,0 kN Radlast für alle Bereiche, in denen Überfahrten durch PKW zu befürchten ist,
- 70,0 kN Radlast für alle Bereiche, in denen Überfahren durch LKW zu befürchten ist.

Die Maschengröße von begehbaren Gitterrosten darf 30 x 10 mm nicht überschreiten, lediglich in rein absturzsichernden Bereichen sind Maschenweiten von bis zu 30 x 30 mm zulässig.

Gitterroste sind für Revisionszwecke so zu unterteilen, dass ein Höchstgewicht von 25 kg je Segment nicht überschritten werden soll. Bei der Aufteilung von Gitterrosten sind die Raster benachbarter Fensterachsen, Fassadengliederungen etc. aufzunehmen.

Regelmäßig und häufiger zu öffnende sowie sehr schwere Gitterrostabdeckungen sollen Öffnungshilfen (bspw. Gasdruckfedern) für erleichterte Bedienung erhalten. Sind solche Bedienhilfen nicht beschrieben, bietet der AN dem AG diese unaufgefordert an.

Herausnehmbare Gitterroste sind gegen unbefugtes Öffnen durch von innen zugängliche Sicherungen zu schützen. Soweit vom AN verschließbare Sicherungen eingebaut werden, sind gleichschließende Schlösser für alle Bereiche zu verwenden.

Bei möglicher Geruchsentwicklung an Schachtabdeckungen müssen geruchsdichte bzw. luftdichte Abdeckungen eingebracht werden, die mit den entsprechenden Verschraubungen und Dichtungen versehen sind.

Abdeckungen mit einem Einzelgewicht > 25 kg müssen Aufnahmen für Hebezeuge enthalten. Entsprechende Handhaken sind für jede Abdeckung in feuerverzinkter Ausführung mitzuliefern.

Abdeckungen für Bereiche mit Oberböden müssen so ausgeführt sein, dass der Oberboden bauseitig oberflächenbündig in die Abdeckungen eingelegt werden kann. In solchen Fällen sind die Abdeckungen mit 2 mm über den Fertigbodenbelag herausstehenden umlaufenden Rahmen in feuerverzinkter Ausführung herzustellen.

3.3  Geländer und Umwehrungen
Endkappen aus Kunststoff sind nur für Handläufe der Geländer untergeordneter Innenräume (Lager, Tankräume, Technikräume etc.) zulässig. In allen übrigen Bereichen, insbesondere in Treppenräumen, innerhalb von Nutzungseinheiten und in Außenbereichen, sind Geländer stets mit Metallendplatten zu verschweißen und zu verschleifen. Der AN klärt vor Ausführung mit dem AG, ob stumpfe Endplatten oder Halbkugeln verschweißt werden sollen.

Wandbefestigungen von Geländern und Handläufen sind nach Möglichkeit als Anker direkt in die Wände einzudübeln, angedübelte Konsolplatten sind nur bei Unumgänglichkeit zulässig. Müssen Konsolplatten verwendet werden, so sind diese aus dem gleichen Material wie die entsprechenden Geländer oder Handläufe herzustellen und mit in die Platte oberflächenbündig eingesenkten VA-Inbusschrauben zu befestigen. Soweit hierfür keine bauaufsichtlich zugelassenen Befestigungsmittel verfügbar sind, können ausnahmsweise Bolzen mit Edelstahl-Hutmutternabdeckung verwendet werden.

Die Stäbe von Stabgeländern sind am Untergurt verdeckt, d. h. von unten, durch Bohrungen, zu verschweißen, um Schweißnähte im Sichtbereich zu vermeiden. Die Materialstärke von Füllstäben soll 6 mm bei Flachstählen und 14 mm bei Rundstählen nicht unterschreiten, soweit nicht an anderer Stelle ausdrücklich abweichend beschrieben.

Stabgeländer mit waagerecht angeordneten Stäben (Gefahr des Überkletterns!) kommen nur nach ausdrücklicher schriftlicher Zustimmung des AG zur Ausführung.

Auf Obergurte aufgesetzte Handläufe sollen mit Rundstählen im Material des Handlaufs montiert werden. Diese Rundstahl-Abstandhalter sind gleichfalls unsichtbar von unten zu verschweißen. Holzhandläufe sollen auf einem Trägerprofil aus Flachstahl aufgeschraubt werden.

Handläufe sind, soweit nachfolgend nicht ausdrücklich abweichend beschrieben, in Versammlungsstätten, Hotels, Warenhäusern und Einkaufszentren sowie Krankenhäusern, Alten- und Pflegeheimen, mit geschlossen verkröpften Übergängen herzustellen. Offene Handlaufenden sind in diesen Gebäuden nicht zulässig.

Waagerechte Verkröpfungen sollen nach Möglichkeit mit Bögen und Schrägen, dem Treppenverlauf folgend, und nicht mit Gehrungsschnitten hergestellt werden. Bei der Konstruktion von Geländern ist die Treppengeometrie zu beachten, sodass nur eine möglichst geringe Zahl von Verkröpfungen am Treppenauge und Verkröpfungen an den Läufen ausgeführt werden.

Absturzsichernde Geländer in Bereichen, die ausschließlich der Arbeit dienen (ohne Zugang von Öffentlichkeit, insbesondere jedoch Kindern), müssen als vereinfachte Konstruktion mindestens Handlauf, Knieschutz und seitlichen Trittschutz aufweisen. Die Zustimmung des AG zu den vereinfachten Konstruktionen ist vom AN einzuholen.

Von jedem mit Leistungspositionen beschriebenen Geländertyp sind Muster in Originalgröße in einer Länge von mindestens 1,00 m vom AN herzustellen, die nach Freigabe weiterverwendet werden können.

Geländer sind, sofern nicht ausdrücklich abweichend beschrieben, generell mit einer Mindesthöhe von 1,02 m über OKF herzustellen, ab 12,00 m Absturzhöhe mit einer Mindesthöhe von 1,12 m. Prinzipiell sind stets 2 cm größere Geländerhöhen als in Regelwerken gefordert auszuführen, um Bautoleranzen anderer Gewerke auszugleichen, diese Anforderung steht über in Einzelpositionen abweichend beschriebener Geländerhöhe!

3.4  Befestigungen
Sind Befestigungen mit Anschweißplatten vorgesehen, so sind diese vom AN rechtzeitig als vorgezogene Leistung zu liefern und maßgerecht in die bauseitigen Schalungen einzubauen. Bei Konstruktionen aus WU-Beton ist zu beachten, dass ein Mindestabstand von 20 mm zur Bauteilbewehrung nicht unterschritten werden darf.

3.5  Dachaufbauten
Dachaufbauten wie Technikbühnen und Geräteträger dürfen die Abdichtung nur ausnahmsweise durchdringen. Sind dachhautdurchdringende Aufständerungen verlangt, so weist der AN den AG auf die Besonderheit dieser Konstruktion hin und berücksichtigt erforderlichenfalls wärmegedämmte Befestigungen.

Alle Befestigungspunkte müssen thermisch bedingte Längenänderungen verformungs- und spannungsfrei aufnehmen können. Bei längenorientierten Bauteilen wie Zäunen und Geländern weist der AN die Aufnahme der anstehenden Längenänderungen für eine Temperaturdifferenz von -20 °C bis +60 °C nach.

Ausnahmsweise vorgesehene dachhautdurchdringende Aufständerungen müssen frei bewegliche Überwurfohre mit Flanschen oder andere überdeckte Aufnahmen der Befestigung der Dachabdichtung aufweisen. Sie müssen einen Abstand von mindestens 30 cm untereinander und zu anderen Durchdringungen aufweisen.

Zwischen der Unterkante von Technikbühnen und Geräteträgern soll eine lichte Höhe von 50 cm bis zur Dachhaut für Revisions- und Reparaturzwecke verbleiben.

### 1 VORGEHÄNGTE HINTERLÜFTETE FASSADE (VHF)

#### 1.1 HPL-PLATTENVERKLEIDUNG

##### 1.1.1 VORBEREITENDE ARBEITEN

**1.1.1.1 Technische Bearbeitung, Montageplanung**
Technische Bearbeitung (Werk- und Montageplanung) für den gesamten Umfang und Ausführung der beschriebenen vorgehängten hinterlüfteten Fassade.

Leistungsbestandteile
- Prüffähige statische Berechnung, Windsogberechnung, Nachweise für Unterkonstruktion, Verankerung und Bekleidung
- Aufmaß vor Ort, auch in Bezug auf die umlaufenden Geschosshöhen
- Ausführungs-, Verlege- und Montageplanung, einschl. Ansichten, Details sowie der Darstellung von konstruktiven Lösungen, Bauteilanschlüssen, Einbaufolge - Stücklisten, Fugenplanung/-raster
- Gegebenenfalls Zustimmung im Einzelfall
- Bauphysikalischer Nachweis (Wärmeschutz)
- Eignungsnachweis des Bekleidungsmaterials für die Verwendung als Fassadenverkleidung für eine vorgehängte hinterlüftete Fassade gem. DIN 18516-1

Die Zeichnungen sind rechtzeitig in 3-facher Ausführung dem AG zur Genehmigung vorzulegen.
Das erforderliche Aufmaß erfolgt von bauseitigem Gerüst.
Menge: 1,000 psch

**1.1.1.2 Musterfläche HPL-Platten**
Musterfläche der angebotenen vorgehängten hinterlüfteten Fassade herstellen, auf der Baustelle in Abstimmung mit der örtlichen Bauleitung aufstellen und nach Aufforderung des AG bzw. der Bauleitung wieder entfernen einschl. Entsorgung.

Leistungsbestandteile
- Musterfläche einschl. Unterkonstruktion
- Mit Detailausbildung Fensteranschluss
- ggf. mit Detailausbildung Dachrandabschluss

Zweck:  Bestimmung und Festlegung vertragswirksamer Qualitätsstandards durch den AG
Beanspruchung:  Witterungseinflüsse, mechanische Beanspruchung
Vorleistung:  ungedämmter Rohbau
Folgeleistung:  Montage HPL
Größe Musterfläche:  ca. 2,00x3,00 m
Menge: 1,000 St

**1.1.1.3 Baustelleneinrichtung**
Geräte, Werkzeuge und sonstige Betriebsmittel die zur vertragsgemäßen Durchführung der Bauleistungen erforderlich sind, auf die Baustelle bringen, bereitstellen und betriebsbereit halten.
Lagerschuppen, Container und dergleichen - soweit erforderlich - auf - u. abbauen, sowie deren Abtransport.
Menge: 1,000 psch

##### 1.1.2 UNTERKONSTRUKTION

**1.1.2.1 Aluminium-Unterkonstruktion, liefern, montieren**
Lieferung und fachgerechte Montage einer Aluminium-Unterkonstruktion, berechenbar, justierbar (l=max.3,00m), bestehend aus Wandhaltern und vertikalen Tragprofilen.

Die Unterkonstruktion ist für eine hinterlüftete Bekleidung mit HPL-Fassadenplatten flucht- und lotrecht auszurichten.

Pro Vertikalprofil ist ein Festpunkt im Rundloch zu setzen.
Alle weiteren Nietbefestigungen erfolgen in den Langlöchern der Wandhalter mit Nietsetzlehre.
Die Befestigung im Untergrund erfolgt mit baurechtlich zugelassenen Schraub-/ Dübelkombinationen nach statischer Berechnung. Falls erforderlich sind Auszugsversuche der Befestigungsmittel vorzunehmen.
Die Anwendungsrichtlinien der Hersteller sind zu berücksichtigen.

einschließlich aller Nebenarbeiten.

Abstand Bekleidung von Wand:  ca. 250mm

Plattenformat Stülpschalung b/h:  3050 x bis 182mm bzw.
  gem. Fassadenabwicklung/Teilmengen

Verankerungsgrund:  Stahlbetonstützen und -pfeiler,
  Stahlbetonstürze-Öffnungsüberdeckung,
  Stahlbetondecke, sowie
  KS-Mauerwerk, D=175 mm

vom Bieter auszufüllen:

Wandhalter:  ...........................................................

Plattentragprofil:  ...........................................................

Plattenhalter:  ...........................................................

Angeb. System/Fabrikat:  ...........................................................
Menge: 94,000 m2

**1.1.2.2 Winddichtung, VHF**
diffusionsoffen,
über Unterkonstruktion,
hinter hinterlüfteten Vorhangfassaden und UV-beständiger Fassadenbahn.
An den Überlappungen mit Dichtungsband verklebt oder kraftschlüssig befestigt.
Eigenschaften
Farbe:  schwarz
Sd-Wert:  ................

Material und angeb. Fabrikat:  ................
Menge: 104,000 m2

##### 1.1.3 HPL-PLATTENBEKLEIDUNG, GROSSFORMATIG

**1.1.3.1 HPL-Platte, sichtbare Befestigung, liefern, montieren**
Vorgehängte hinterlüftete Fassade (VHF) aus Hochdruck-Schichtpressstoff (HPL) -platten mit sichtbarer Befestigung.

Leistungsbestandteile:
- Unterkonstruktion (Aluminium-Unterkonstruktion)
- Fassadenplatte

Zweck:  Fassadengestaltung
Beanspruchung:  Witterungseinflüsse, mechanische Beanspruchung
Vorleistung:  Befestigungsuntergrund bauseitige Neubau-Massiv  wand
Folgeleistung:  endfertige Oberfläche
Stärke Gesamtaufbau:  ca. 250mm
Beanspruchungsgruppe:  3 nach DIN 4108-3
Windlastzone:  2 (DIN EN 16659 sowie DIN EN 1991-1-4)
Montagehöhe:  max. 3,00m

Unterkonstruktion
Material:  Aluminium-UK an 3 Fassaden (siehe Vorposition)
Befestigung:  Wandhalter, Verbindungsmittel aus Edelstahl (VA),  gem. Statik und Zustimmung
Toleranzausgleich:  bis 30 mm

Bekleidung
Material:  Fassadentafeln (HPL) nach DIN EN 438
Dicke:  8mm
Befestigung:  sichtbar
Oberfläche:  geschlossen, porenfreies Dekor
Farbton:  Farbton nach Wahl AG von der Herstellerpalette
Vertikale Fugen:  offen, Breite 10mm

Einbauort:  Außenfassade
Menge: 94,000 m2

**1.1.3.2 Dachrandbekleidung, sichtbare Befestigung, oberer Verkleidungssims, lief., mont.**
wie vor, jedoch lediglich oberer Fassadensims als Farb- aber nicht als Materialwechsel,

Zweck:  Fassadengestaltung
Folgeleistung:  endfertige Oberfläche
Montagehöhe:  ca. 0,184mm

Unterkonstruktion
Material:  Aluminium-UK an 3 Fassaden (siehe Vorposition)

Einbauort:  Außenfassade, oberer HPL-Plattenabschluß, 4-seitig
Menge: 5,000 m2

**1.1.3.3 HPL-Platte, Brüstungsbereich, UK Stahl, verzinkt, lief., mont.**
Vorgehängte hinterlüftete Fassade (VHF) aus Hochdruck-Schichtpressstoff (HPL) -platten mit sichtbarer Befestigung.

Leistungsbestandteile:
- Unterkonstruktion (Aluminium-Unterkonstruktion)
- Fassadenplatte

Zweck:  Fassadengestaltung
Beanspruchung:  Witterungseinflüsse, mechanische Beanspruchung
Vorleistung:  Befestigungsuntergrund bauseitige Neubau-Massiv  wand
Folgeleistung:  endfertige Oberfläche
Stärke Gesamtaufbau:  ca. 250mm
Beanspruchungsgruppe:  3 nach DIN 4108-3
Windlastzone:  2 (DIN EN 16659 sowie DIN EN 1991-1-4)
Montagehöhe:  max. 3,00 m

Unterkonstruktion
Material:  Stahl-Vierkant-Rohr-UK an einer Fassade:
  Hohl- und Schweißprofile aus Stahl S235JR, grun  diert und verzinkt, für Bauteile und Konstruktio  nen aller Art einschl. Verschlosserung und Monta  ge.
Befestigung:  Wandhalter, Verbindungsmittel aus Edelstahl (VA),  gem. Statik und Zustimmung
Toleranzausgleich:  bis 30 mm

Bekleidung
Material:  Fassadentafeln (HPL) nach DIN EN 438
Dicke:  8mm
Befestigung:  sichtbar befestigt
Oberfläche:  geschlossen, porenfreies Dekor
Farbton:  Farbton nach Wahl AG von der Herstellerpalette
Vertikale Fugen:  offen, Breite 10mm

Einbauort:  Außenfassade im Brüstungsbereich der Ansicht Süd
Menge: 9,000 m2

**1.1.3.4 Alu-Verbund-Platte, sichtb. Befest., Sockelbereich, UK-Stahl, verzinkt, lief., mont.**
Vorgehängte hinterlüftete Fassade (VHF) aus Aluminiumverbundplatten mit sichtbarer Befestigung.

Leistungsbestandteile:
- Unterkonstruktion (Aluminium-Unterkonstruktion)
- Fassadenplatte

Zweck:  Fassadengestaltung
Beanspruchung:  Witterungseinflüsse, mechanische Beanspruchung
Vorleistung:  Befestigungsuntergrund bauseitige Neubau-Massiv  wand
Folgeleistung:  endfertige Oberfläche
Stärke Gesamtaufbau:  ca. 250mm
Beanspruchungsgruppe:  3 nach DIN 4108-3
Montagehöhe:  max. 0,50m, z. T. im Erdreich

Unterkonstruktion
Material A:  Aluminium-UK an 3 Fassaden (siehe Vorposition)
Material B:  Stahl-Vierkant-Rohr-UK an 1 Fassade (sieh nachfol  gende Positionen "METALLBAUARBFEITEN)
Befestigung:  Wandhalter, Verbindungsmittel aus Edelstahl (VA),  gem. Statik und Zustimmung
Toleranzausgleich:  bis 30 mm

Bekleidung
Material:  Fassadentafeln (HPL) nach DIN EN 438
Dicke:  ca. 8mm
Befestigung:  sichtbar
Oberfläche:  aluminiumfarben
Vertikale Fugen:  offen, Breite 10mm

Einbauort:  Außenfassade, Sockelbereich (z. T. im Erdreich)
Menge: 10,000 m2

**1.1.3.5 Laibungsbekleidung, HPL A2/A2-s1, d0, sichtbare Befestigung; <300 mm**
Laibungs-/Sturzbekleidung im Plattenmaterial der Fassadenbekleidung mit sichtbarer Befestigung

Zweck:  Fassadengestaltung
Beanspruchung:  Witterungseinflüsse, mechanische Beanspruchung
Vorleistung:  (bestehende) Holzrahmenwand, bestehende Fenster  elemente

Unterkonstruktion
Befestigung:  Verbindungsmittel aus Edelstahl (VA),  gem. Statik und Zustimmung
Toleranzausgleich:  bis 30 mm

Bekleidung
Material:  wie Hauptposition
Dicke:  wie Hauptposition
Befestigung:  genietet mit Winkelprofil an Fassadenecke und U-  Profil
Laibungstiefe:  bis 300 mm
Oberfläche:  wie Hauptposittion
Fugen:  offen, Breite 10 mm
Menge: 30,000 m

**1.1.3.6 Sturzbekleidung wie vor u. o. Sonnenschutz**
wie in vorheriger Position "Fassadenbekleidung"
in vollem Wortlaut beschrieben, jedoch als Fenster- und Türstürze
auf Fassadenplatten.

Dicke in mm:  8

Farbe:  Farbe nach Wahl des AG
Struktur:
Montage:  sichtbar
Laibungstiefe:  300 mm

einlaufend in Aluminium-Profile und erforderlichem Lüftungsprofil
nach den Zeichnungen und Regeldetails des Planers.
Eine Zuluftquerschnitt von mind. 50 cm²/m ist einzuhalten.
Menge: 15,000 m

**1.1.3.7 Vertikale Fugenbandausbildung**
Lieferung und fachgerechte Montage von geeignetem, UV-beständigem,  EPDM-Fugenband nach Herstellerangaben,
auf der vertikalen Aluunterkonstruktion.
Farbe  :  schwarz.
Vom Bieter kalkuliertes Fabrikat:  _________
Menge: 45,000 m

**1.1.3.8 Zulage Außenecke Eckfugenprofil**
Zulage zu vorbeschriebener Vorgehängter hinterlüfteter Fassade (VHF) aus HPL-Platten mit sichtbarer Befestigung, für die Ausführung Außenecke mit sichtbarem Alu-Eckfugenprofil.

Zweck:  unverschiebliche Verbindung
Beanspruchung:  mechanische Beanspruchung
Vorleistung:  KS-Mauerwand
Folgeleistung:  Beplankung HPL-Platten
Material:  Eckformteil aus Aluminiumlegierungen nach DIN  4113-1 bzw. DIN EN 1999-1-1 oder nichtrostende  Stähle nach Zulassung Z-30.3-6
Baustoffklasse:  A1 nach DIN 13501-1 und DIN 4102-1
Dicke:  gem. stat. Erfordernis
Befestigung:  gem. stat. Erfordernis

Einbauort:  Gebäudeecken
Menge: 12,000 m

**1.1.3.9 Zulage Ausbildung Türen für Müllbehälter, Leergutöffnung, Medienanschlußkasten**
wie vor, jedoch

Mülltüren, inkl. Gelenke, Leergutöffnung sowie sog. Versorgungsmedienkasten in Fassade.
(siehe Zeichnungen)
Menge: 4,000 St

**1.1.3.10 Ausschnitte i. Fassadenbekleidung, eckig bis 0.05m²**
*** Bezugsbeschreibung
Zulage für das Herstellen von Aussparungen in der Fassadenbekleidung,
eckig bis 0.05 m².
Die Durchdringungen müssen umlaufend mindestens 5 mm
größer sein als das durchdringende Bauteil.
Menge: 1,000 St

**1.1.3.11 Ausschnitte i. Fassadenbekleidung, eckig bis 0.1m²**
*** wie Position 1.1.3.10
Menge: 1,000 St

**1.1.3.12 Ausschnitte i. Fassadenbekleidung, rund bis 50mm**
*** wie Position 1.1.3.10
Menge: 1,000 St

**1.1.3.13 Ausschnitte i. Fassadenbekleidung, rund bis 100mm**
*** wie Position 1.1.3.10
Menge: 1,000 St

**1.1.3.14 Ausschnitte i. Fassadenbekleidung, rund bis 200mm**
*** wie Position 1.1.3.10
Menge: 1,000 St

**1.1.3.15 Durchdringung, VHF, D=30mm**
Durchdringung in vorgehängte Fassade, bestehend aus Plattenwerkstoff, mit
sichtbaren Schnittkanten, rund.

Öffnungsgröße: 30 mm
Menge: 1,000 St

**1.1.3.16 Durchdringung, VHF, D=50mm**
Durchdringung in vorgehängte Fassade, bestehend aus Plattenwerkstoff, mit
sichtbaren Schnittkanten, rund.

Öffnungsgröße: 50 mm
Menge: 1,000 St

**1.1.3.17 Durchdringung, VHF, D=100mm**
Durchdringung in vorgehängte Fassade, bestehend aus Plattenwerkstoff, mit
sichtbaren Schnittkanten, rund.

Öffnungsgröße: 100 mm
Menge: 4,000 St

**1.1.3.18 Zulage f. Befestigung Regenfallrohr**
Zulage für fachgerechte Befestigung eines Regenfallrohres u. -standrohres an Fassadenbekleidung aus HPL-Platten nach Herstellerangaben.
Menge: 5,000 m

##### 1.1.4 FENSTERBÄNKE

**1.1.4.1 Außenfensterbank, Aluminium, BxL 300x2600mm liefern/montieren**
Schlagregendichte Außenfensterbank für Einbau in vorgehängte hinterlüftete Fassade (VHF)

Aluminium-Strangpressprofile, mit seitlichen Abschlüssen, Oberfläche anodisch oxidiert DIN 17611, Farbe EV1, einschließlich :
- Entdröhnungsschicht,
- Aufkantung mit Anschluss-Dichtung,
- Befestigungsmaterial,
- aller Anschlüsse, Falze, Ausschnitte und Abkantungen
- sowie der elastischen Verfugung an Fenster und Mauerwerk.
Befestigungsart:  verdeckte Befestigung
Breite:  ca. 300 mm
Einzellänge für lichte Öffnung:  2600 mm
vordere Abkantung:  ohne scharfe Kanten

Angebotenes Fabrikat:  ..................................
Menge: 1,000 St

**1.1.4.2 Außenfensterbank, Aluminium, BxL 300x900mm liefern/montieren**
Schlagregendichte Außenfensterbank für Einbau in vorgehängte hinterlüftete Fassade (VHF)

Aluminium-Strangpressprofile, mit seitlichen Abschlüssen, Oberfläche anodisch oxidiert DIN 17611, Farbe EV1, einschließlich :
- Entdröhnungsschicht,
- Aufkantung mit Anschluss-Dichtung,
- Befestigungsmaterial,
- aller Anschlüsse, Falze, Ausschnitte und Abkantungen
- sowie der elastischen Verfugung an Fenster und Mauerwerk.
Befestigungsart:  verdeckte Befestigung
Breite:  ca. 300 mm
Einzellänge für lichte Öffnung:  900 mm
vordere Abkantung:  ohne scharfe Kanten

Angebotenes Fabrikat:  ..................................
Menge: 4,000 St

#### 1.2 STUNDENLOHNARBEITEN

##### 1.2.1 STUNDENSÄTZE

*Hinweis: Für Stundenlohnarbeiten gilt*
Stundenlohnarbeiten dürfen nur auf besondere Anordnung des Auftraggebers durchgeführt werden.
Die Stundenzettel sind täglich abzurechnen.

Die angebotenen Stundensätze gelten für die gesamte Bauzeit und unabhängig von den tatsächlich geleisteten Stunden. Der Nachweis erfolgt über Stundenlohnzettel, die vom AG gegenzuzeichnen sind. In die Stundensätze sind alle Aufwendungen wie Lohnkosten, Sozialkosten, Lohnnebenkosten, Allgemeine Geschäftskosten, Wagnis und Gewinn und ggf. Baustellengemeinkosten einzurechnen.
Nicht einzurechnen sind Zuschläge für vom AG angeordnete Überstunden, Nacht-, Sonntags- und Feiertagsarbeiten. Diese werden gesondert vergütet.

**1.2.1.1 Stundensatz Vorarbeiter**
Stundenlohnarbeiten durch Arbeitskräfte
auf Anordnung des AG ausführen.
Der Verrechnungssatz für die jeweilige
Arbeitskraft umfaßt sämtliche Aufwendungen, insbesondere den tatsächlichen Lohn einschl. vermögenswirksamer
Leistungen mit den Zuschlägen für
Gemeinkosten.
Sozialkassenbeiträge, Winterbauumlage
und desgl., sowie Lohn- und Gehalts-
Nebenkosten und Zuschläge für Überstunden sind einzurechnen.
Zuschläge für Nacht-, Sonntags- und
Feiertagsarbeit werden gesondert vergütet.
Vorarbeiterstunden.
Menge: 10,000 h

**1.2.1.2 Stundensatz Facharbeiter**
Stundenlohnarbeiten durch Arbeitskräfte
auf Anordnung des AG ausführen.
Der Verrechnungssatz für die jeweilige
Arbeitskraft umfaßt sämtliche Aufwendungen, insbesondere den tatsächlichen Lohn einschl. vermögenswirksamer
Leistungen mit den Zuschlägen für
Gemeinkosten.
Sozialkassenbeiträge, Winterbauumlage
und desgl., sowie Lohn- und Gehalts-
Nebenkosten und Zuschläge für Überstunden sind einzurechnen.
Zuschläge für Nacht-, Sonntags- und
Feiertagsarbeit werden gesondert vergütet.
Facharbeiterstunden.
Menge: 10,000 h
